# Batería Serie Kalo lavabo caño recto - De Genebre

- Propiedad del archivo: CONSTRUNARIO
- Formato: FIEBDC-3/2012
- Programa: Construnario Versión 3.51
- Fecha de los precios: 02/07/2024
- Divisa: EUR

**GEN68120 07 45 66** u Batería Serie Kalo lavabo caño recto - De Genebre
Precio: 161.34
Batería Serie Kalo lavabo caño recto. Código EAN: 8428381273899
