# Grupo Serie Ixo lavabo empotrado caño 16 cm - De Genebre

- Propiedad del archivo: CONSTRUNARIO
- Formato: FIEBDC-3/2012
- Programa: Construnario Versión 3.51
- Fecha de los precios: 02/07/2024
- Divisa: EUR

**GEN68131 12 45 66** u Grupo Serie Ixo lavabo empotrado caño 16 cm - De Genebre
Precio: 123.27
Grupo Serie Ixo lavabo empotrado caño 16 cm. Código EAN: 8428381273776
