# Unión Tubo - Tubo (pulgada) 1/4''x 1/4'', referencia 8401 02 02 de Genebre - De Genebre

- Propiedad del archivo: CONSTRUNARIO
- Formato: FIEBDC-3/2012
- Programa: Construnario Versión 3.51
- Fecha de los precios: 09/10/2024
- Divisa: EUR

**GEN8401 02 02** u Unión Tubo - Tubo (pulgada) 1/4''x 1/4'', referencia 8401 02 02 de Genebre - De Genebre
Precio: 21.21
Material AISI 316. Presión máx. de trabajo: 315 bar. Código EAN: 8428381290346
