# 8403 D Te tubo - tubo - 6x6 - De Genebre

- Propiedad del archivo: CONSTRUNARIO
- Formato: FIEBDC-3/2012
- Programa: Construnario Versión 3.51
- Fecha de los precios: 02/07/2024
- Divisa: EUR

**GEN8403D006006** u 8403 D Te tubo - tubo - 6x6 - De Genebre
Precio: 43.64
Material AISI 316. Rosca: ISO 7-R-Rp/NPT ASME B 1.20.1. Presión máx. de trabajo. 315bar. Código EAN: 8428381290537
