# Placa empotrar ducha cuadrada cartucho Ø35 de Genebre - De Genebre

- Propiedad del archivo: CONSTRUNARIO
- Formato: FIEBDC-3/2012
- Programa: Construnario Versión 3.51
- Fecha de los precios: 23/10/2024
- Divisa: EUR

**GENPK115** u Placa empotrar ducha cuadrada cartucho Ø35 de Genebre - De Genebre
Precio: 61.22
Placa empotrar ducha cuadrada cartucho Ø35. Código EAN: 8428381574385
