# Junta tórica RAC GE 3'' de Genebre - De Genebre

- Propiedad del archivo: CONSTRUNARIO
- Formato: FIEBDC-3/2012
- Programa: Construnario Versión 3.51
- Fecha de los precios: 27/11/2024
- Divisa: EUR

**GEN_006111** u Junta tórica RAC GE 3'' de Genebre - De Genebre
Precio: 4.58
Latón CW617N cromado. Código EAN: 8428381567257
