# Accesorios tapa para CT114 (tornillos) de IDE - de IDE Electric

- Propiedad del archivo: CONSTRUNARIO
- Formato: FIEBDC-3/2012
- Programa: Construnario Versión 3.51
- Fecha de los precios: 25/10/2024
- Divisa: EUR

**22450** u Accesorios tapa para CT114 (tornillos) de IDE - de IDE Electric
Precio: 16.20
Tapa para caja CT1017 (Antes CT114) (Bolsa 10 uds.) Código EAN: 8431044744506 Código ETIM 6.0: EC000456
