# Bombín IBERDROLA OESTE y llave, referencia 48508 de IDE - de IDE Electric

- Propiedad del archivo: CONSTRUNARIO
- Formato: FIEBDC-3/2012
- Programa: Construnario Versión 3.51
- Fecha de los precios: 25/10/2024
- Divisa: EUR

**48508** u Bombín IBERDROLA OESTE y llave, referencia 48508 de IDE - de IDE Electric
Precio: 81.85
Bombín Iberdrola Oeste con llave Código EAN: 8431044009438 Código ETIM 6.0: EC000327
