# Acondicionador techo 1150 W, referencia AT1150/230 de IDE - de IDE Electric

- Propiedad del archivo: CONSTRUNARIO
- Formato: FIEBDC-3/2012
- Programa: Construnario Versión 3.51
- Fecha de los precios: 25/10/2024
- Divisa: EUR

**AT1150230** u Acondicionador techo 1150 W, referencia AT1150/230 de IDE - de IDE Electric
Precio: 4367.41
https://ide.es/esp/fichas-tecnicas/AT1000/230 Código EAN: 8431044250762 Código ETIM 6.0: EC000855
