# Puerta lateral para armario ENL de IDE. 1800x600 - de IDE Electric

- Propiedad del archivo: CONSTRUNARIO
- Formato: FIEBDC-3/2012
- Programa: Construnario Versión 3.51
- Fecha de los precios: 25/10/2024
- Divisa: EUR

**IDE_POS18060** u Puerta lateral para armario ENL de IDE. 1800x600 - de IDE Electric
Precio: 735.83
Acero laminado en frío, imprimado y pintado
