# Transformateur TI-420-35-10A

- Propiedad del archivo: CONSTRUNARIO
- Formato: FIEBDC-3/2012
- Programa: Construnario Versión 3.51
- Fecha de los precios: 07/01/2025
- Divisa: EUR

**M70813** u Transformateur TI-420-35-10A
Precio: 212.47
Transformateur TI-420-35-10A Código EAN: 8433059025212
