# Transformateur TI-420-35-50A

- Propiedad del archivo: CONSTRUNARIO
- Formato: FIEBDC-3/2012
- Programa: Construnario Versión 3.51
- Fecha de los precios: 07/01/2025
- Divisa: EUR

**M70815** u Transformateur TI-420-35-50A
Precio: 212.47
Transformateur TI-420-35-50A Código EAN: 8433059025236
