# Accesorios Tapa para CT110 (tornillos) de IDE - de IDE Electric

- Propiedad del archivo: CONSTRUNARIO
- Formato: FIEBDC-3/2012
- Programa: Construnario Versión 3.51
- Fecha de los precios: 19/12/2024
- Divisa: EUR

**22480** u Accesorios Tapa para CT110 (tornillos) de IDE - de IDE Electric
Precio: 10.33
Tapa para caja CT1010 (Antes CT110) (Bolsa 10 uds.) Código EAN: 8431044744803 Código ETIM 6.0: EC000456
