# Armario de superficie IP40 de IDE. 880x390x122. Puerta metálica y frontal metálico - de IDE Electric

- Propiedad del archivo: CONSTRUNARIO
- Formato: FIEBDC-3/2012
- Programa: Construnario Versión 3.51
- Fecha de los precios: 19/12/2024
- Divisa: EUR

**IDE_GMST70PO** u Armario de superficie IP40 de IDE. 880x390x122. Puerta metálica y frontal metálico - de IDE Electric
Precio: 229.17
Puerta metálica y frontal metálico
