# Casals HMTE 56 T6 0, 55kW 900 rpm, Q máx. 8140 m3/h, ventiladores de tejado

- Propiedad del archivo: CONSTRUNARIO
- Formato: FIEBDC-3/2012
- Programa: Construnario Versión 3.51
- Fecha de los precios: 14/07/2015
- Divisa: EUR

**CAS269620106** u Casals HMTE 56 T6 0, 55kW 900 rpm, Q máx. 8140 m3/h, ventiladores de tejado
CARACTERÍSTICAS CONSTRUCTIVAS • Sombrerete de protección en fibra de vidrio reforzada. • Marco soporte de adaptación a tejado y rejilla de protección antipájaros protegidos contra la corrosión en polvo de resina epoxy. • Montados con ventiladores de la serie HM (tubular). • Hélice de poliamida reforzada con fibra de vidrio de ángulo variable en paro y en origen. • Motor asíncrono normalizado de jaula de ardilla con protección IP-55 y aislamiento clase F. Voltajes estándar 230V 50Hz para motores monofásicos, 230/400V 50Hz para motores hasta 4kW y 400/690V 50Hz para potencias superiores. APLICACIONES • Diseñados para montaje en cubierta o tejado, son indicados para: • Renovación de aire en todo tipo de edificios e industrias. • Extracción de humos. • Temperatura máxima de trabajo en continuo: monofásicos 50ºC, trifásicos 60ºC. BAJO DEMANDA • Hélice impelente (sentido de aire hélice-motor), hélice reversible 100%, hélices en fundición de aluminio. • Ventiladores para trabajar a 60Hz, voltajes especiales. • Motor 2 velocidades. • Envolventes en chapa galvanizada en caliente o acero inoxidable.
