# Casals HTR ABC 920 T8 1, 1kW 740 rpm, Q máx. 26000 m3/h, ventiladores de tejado

- Propiedad del archivo: CONSTRUNARIO
- Formato: FIEBDC-3/2012
- Programa: Construnario Versión 3.51
- Fecha de los precios: 14/07/2015
- Divisa: EUR

**CAS508609296** u Casals HTR ABC 920 T8 1, 1kW 740 rpm, Q máx. 26000 m3/h, ventiladores de tejado
CARACTERÍSTICAS CONSTRUCTIVAS • Conjunto totalmente construido en chapa de acero galvanizado. • Hélice de ángulo variable, fabricada en poliamida reforzada con fibra de vidrio. • Rejilla de protección antipájaros incluida. • Remate carrete incluido. • La inclinación es ajustable en obra. SERIE HTR: • Ventilador con motor asíncrono normalizado de jaula de ardilla con protección IP-55 y aislamiento clase F. Voltajes estándar 230V 50Hz para motores monofásicos, 230/400V 50Hz para motores trifásicos. SERIE HTRE: • Aparatos de ventilación estáticos (sin motor). Principio de funcionamiento: convección térmica natural. APLICACIONES Diseñados para montaje en cubierta o tejado, son indicados para: • Renovación de aire en todo tipo de edificios e industrias. • Extracción de humos. • Temperatura máxima de trabajo en continuo: 60ºC. BAJO DEMANDA Diseñados para montaje en cubierta o tejado, son indicados para: • Renovación de aire en todo tipo de edificios e industrias. • Hélice impelente (sentido de aire hélice-motor), hélice reversible 100%. • Hélice de fundición de aluminio. • Ventiladores para trabajar a 60Hz y voltajes especiales. • Motor 2 velocidades. • Motor monofásico. • Compuerta motorizada con motor de registro montado en caja IP-65 para evitar pérdidas de calor en invierno. • Función ‘Doble canal’ para ventilar un falso techo y a la vez el local ahorrando así energía y e inversión. • Ventiladores pintados o construidos en calidad acero inoxidable o lacados.
