# Casals VULCAN-ST 1400 rpm, Q máx. 1000 m3/h, ventiladores de tejado

- Propiedad del archivo: CONSTRUNARIO
- Formato: FIEBDC-3/2012
- Programa: Construnario Versión 3.51
- Fecha de los precios: 14/07/2015
- Divisa: EUR

**CAS300667600** u Casals VULCAN-ST 1400 rpm, Q máx. 1000 m3/h, ventiladores de tejado
CARACTERÍSTICAS CONSTRUCTIVAS • Rejilla de protección antipájaros. • Tensión de alimentación 230V/50Hz. • Fabricado íntegramente en acero galvanizado. APLICACIONES Diseñados especialmente para la extracción de humo hasta 200ºC de chimeneas y barbacoas.
