# Casals BT ROOF 150 2400 rpm, Q máx. 450 m3/h, ventiladores de tejado

- Propiedad del archivo: CONSTRUNARIO
- Formato: FIEBDC-3/2012
- Programa: Construnario Versión 3.51
- Fecha de los precios: 14/07/2015
- Divisa: EUR

**CAS300740800** u Casals BT ROOF 150 2400 rpm, Q máx. 450 m3/h, ventiladores de tejado
CARACTERÍSTICAS CONSTRUCTIVAS • Conjunto construido en chapa de acero. • Protegidos contra la corrosión mediante recubrimiento en polvo de resina epoxy. • Marco soporte de adaptación a tejado y rejilla de protección antipájaros. • Montados con ventiladores serie BT. • Motor asíncrono de rotor exterior que incluye protector térmico y rodamientos a bolas de engrase permanente. Protección IP-44 y aislamiento clase B según DIN 40.050 h1. Voltajes estándar 230V 50Hz. APLICACIONES Diseñados para montaje en cubierta o tejado, son indicados para: • Renovación de aire en baños y locales pequeños. • Temperatura máxima de trabajo en continuo: 50ºC.
