# Casals BOX SBA 500 ECM 0.11kW Q máx. 540 m3/h, Ventiladores Inline

- Propiedad del archivo: CONSTRUNARIO
- Formato: FIEBDC-3/2012
- Programa: Construnario Versión 3.51
- Fecha de los precios: 14/07/2015
- Divisa: EUR

**CASFX263398** u Casals BOX SBA 500 ECM 0.11kW Q máx. 540 m3/h, Ventiladores Inline
CARACTERÍSTICAS CONSTRUCTIVAS • Caja de ventilación de chapa galvanizada con paneles desmontables. • Bocas de aspiración e impulsión circulares. • Aislamiento termo-acústico en lana de roca M0 de 25 mm. • Turbina a acción por trasmisión directa. • Motor asíncrono de rotor exterior de 2 o 3 velocidades con protección térmica integrada. Motor monofásico de voltaje estándar 230V 50Hz con protección IP44 y aislamiento clase B. • Motor bajo consumo con tecnología EC (conmutación electrónica). • Guía para el montaje de filtro G4 y F7. • Caudal ajustable mediante un potenciómetro integrado de serie o deportado en opción (REGC) • IP44 Clase F. APLICACIONES • Ventilación o extracción de aire limpio. • Para instalaciones de bajo nivel sonoro. • Conexión a conductos circulares. • Instalación en todas las posiciones. • Posibilidad de montaje en el exterior. • Temperatura máxima de trabajo: 50ºC; 45ºC para versión EEC.
