# Casals BOX LP 400 4.00kW 1375 rpm máx., Q máx. 6300 m3/h, Ventiladores Inline

- Propiedad del archivo: CONSTRUNARIO
- Formato: FIEBDC-3/2012
- Programa: Construnario Versión 3.51
- Fecha de los precios: 14/07/2015
- Divisa: EUR

**CASFX263648** u Casals BOX LP 400 4.00kW 1375 rpm máx., Q máx. 6300 m3/h, Ventiladores Inline.
CARACTERÍSTICAS CONSTRUCTIVAS • Ventilador centrífugo a acción, equilibrado dinámico. Montado en el extremo del eje motor. • Caja en chapa de acero galvanizado equipada con 2 bridas de conexión. • Caja de bornes exterior. • Trampilla de inspección de acceso al motoventilador. • Motor asíncrono de rotor exterior de tipo cerrado. Incluye protector térmico. Protección IP-44 y aislamiento clase F. Voltaje estándar 230V/400V 50Hz. APLICACIONES Diseñados especialmente para: • Instalación en conducto rectangular. • Ideal para espacios reducidos como buhardillas y falsos techos. • Temperatura de trabajo en continuo: de -40ºC a 50ºC; 45 ºC para versión EEC.
