# Casals SB 125/H 0.11kW 2700 rpm, Q máx. 400 m3/h, ventilador inline

- Propiedad del archivo: CONSTRUNARIO
- Formato: FIEBDC-3/2012
- Programa: Construnario Versión 3.51
- Fecha de los precios: 14/07/2015
- Divisa: EUR

**CAS240120143** u Casals SB 125/H 0.11kW 2700 rpm, Q máx. 400 m3/h, ventilador inline
CARACTERÍSTICAS CONSTRUCTIVAS • Ventilador totalmente construido en chapa galvanizada incluida la turbina. • Caja insonorizada mediante paneles aislados con Flexiroll Pol Na gris Antracita, de resistencia al fuego M1. • Bridas de conexión redondas para acople directo a tuberías circulares. • Motor asíncrono de rotor exterior, que incluye protector térmico y rodamientos a bolas de engrase permanente. • Protección IP-44 y aislamientos de engrases de clase B según DIN 40.050 h1. Voltaje estándar 230V 50Hz. APLICACIONES Diseñados para instalación en conducto, son indicados para: • Renovación de aire en baños y locales pequeños. • Perfectos para montaje en falso techo o en intemperie. • Temperatura máxima de trabajo en continuo: 50ºC.
