# Casals BOX RL 400 T4 0, 75kW 1456 rpm, Q máx. 4950 m3/h, ventilador inline

- Propiedad del archivo: CONSTRUNARIO
- Formato: FIEBDC-3/2012
- Programa: Construnario Versión 3.51
- Fecha de los precios: 10/03/2014
- Divisa: EUR

**CAS241390106** u Casals BOX RL 400 T4 0, 75kW 1456 rpm, Q máx. 4950 m3/h, ventilador inline.
CARACTERÍSTICAS CONSTRUCTIVAS • Caja construida en chapa de acero galvanizado. • Ventilador centrífugo con rodete de álabes hacia atrás. Motor acoplado directamente al rodete. • Motor asíncrono normalizado de jaula de ardilla con protección IP-55 y aislamiento clase F. • Voltajes 230/400V 50Hz para motores trifásicos hasta 4kW y 400/690V 50Hz para potencias superiores. • Paneles intercambiables. APLICACIONES Diseñados para instalación en conducto, son indicados para: • Renovación de aire en todo tipo de edificios e industrias. • Temperatura máxima de trabajo en continuo: 60ºC. BAJO DEMANDA • Voltajes especiales. • Panel sándwich.
