# Casals BOX BD 15/15 T6 2.2kW 900 rpm máx., Q máx. 10800 m3/h, Ventiladores Inline

- Propiedad del archivo: CONSTRUNARIO
- Formato: FIEBDC-3/2012
- Programa: Construnario Versión 3.51
- Fecha de los precios: 14/07/2015
- Divisa: EUR

**CAS252370157** u Casals BOX BD 15/15 T6 2.2kW 900 rpm máx., Q máx. 10800 m3/h, Ventiladores Inline
CARACTERÍSTICAS CONSTRUCTIVAS • Turbina de poliamida reforzada con fibra de vidrio hasta el tamaño 12/12. Resto de modelos en chapa galvanizada. • Ventiladores de la serie BD montados en cajas de reunión aisladas acústicamente con paneles forrados de Flexiroll Pol Na 30 gris Antracita, de resistencia al fuego M1. • Ventilador montado sobre amortiguadores. • Salida de cables por prensaestopas. • Equipados con aleta deflectora en aspiración, minimizando la turbulencia y optimizando el rendimiento. • Motores cerrados de diseño exclusivo Casals con carcasa de aluminio extruido, que hacen que todo el conjunto de conexiones quede protegido dentro de la caja de bornes integrada en el motor con grado de protección IP-65. Motor con protección IP-54 y aislamiento clase F. Voltajes estándar 230V 50Hz para motores monofásicos y 230/400V para motores trifásicos. APLICACIONES Diseñados para la instalación en conducto, en interior o intemperie, son indicados para: • Renovación de aire en todo tipo de edificios e industrias. • Campanas de cocina industriales y profesionales. • Temperatura máxima de trabajo en continuo: 50ºC. BAJO DEMANDA • Motores de 3 velocidades. • Posición LG0 incremento 10% sobre PVP.
