# Casals BOX BV 12/12 0.37kW 600 rpm máx., Q máx. 3200/4500 m3/h, Ventiladores Inline

- Propiedad del archivo: CONSTRUNARIO
- Formato: FIEBDC-3/2012
- Programa: Construnario Versión 3.51
- Fecha de los precios: 14/07/2015
- Divisa: EUR

**CAS252300150** u Casals BOX BV 12/12 0.37kW 600 rpm máx., Q máx. 3200/4500 m3/h, Ventiladores Inline.
CARACTERÍSTICAS CONSTRUCTIVAS • Turbina de poliamida reforzada con fibra de vidrio hasta el tamaño 33/33 (12/12). Resto de modelos en chapa galvanizada. • Ventiladores de la serie BV, BVC, BVCR montados en cajas de reunión aisladas acústicamente con paneles forrados de Flexiroll Pol Na 30 gris Antracita fibra de vidrio (tamaños grandes), de resistencia al fuego M1. • Ventilador montado sobre amortiguadores. • El ventilador se suministra con motor montado en base, con poleas y correas. • Salida de cables por prensaestopas. • Equipados con aleta deflectora en aspiración, minimizando la turbulencia y optimizando el rendimiento. • Motor asíncrono normalizado de jaula de ardilla con protección IP-55 y aislamiento clase F. Voltajes estándar 230/400V 50Hz para motores trifásicos hasta 4kW y 400/690V 50Hz para potencias superiores. APLICACIONES Diseñados para la instalación en conducto, en interior o intemperie, son indicados para: • Renovación de aire en todo tipo de edificios e industrias. • Campanas de cocina industriales y profesionales. • Temperatura máxima de trabajo en continuo: 60ºC. BAJO DEMANDA • Ventiladores para trabajar a 60Hz y voltajes especiales. • Motores 2 velocidades. • Posición LG0 incremento 10% sobre PVP.
