# Casals BOX BSTB 450 4kW 2100 rpm máx., Q máx. 8500/10490 m3/h, Ventiladores Inline

- Propiedad del archivo: CONSTRUNARIO
- Formato: FIEBDC-3/2012
- Programa: Construnario Versión 3.51
- Fecha de los precios: 14/07/2015
- Divisa: EUR

**CAS244450115** u Casals BOX BSTB 450 4kW 2100 rpm máx., Q máx. 8500/10490 m3/h, Ventiladores Inline.
CARACTERÍSTICAS CONSTRUCTIVAS • Ventiladores de simple aspiración tipo BSTB 400ºC/2h • Ventilador montado sobre amortiguadores de goma. • El ventilador se suministra con motor montado en base, con poleas y correas. • Salida de cables por prensaestopas. • Motor asíncrono normalizado de jaula de ardilla con protección IP-55 y aislamiento clase F. Voltajes estándar 230/400V 50Hz para motores trifásicos hasta 4kW y 400/690V 50Hz para potencias superiores. APLICACIONES Diseñados para la instalación en conducto, en interior o intemperie, son indicados para: • Extracción de humo en caso de incendio estando el motor fuera de la zona de riesgo. • Campanas de cocina industriales y profesionales. • Temperatura máxima de trabajo en continuo: aire transportado: 130ºC, ambiente: 60ºC. BAJO DEMANDA • Ventiladores para trabajar a 60Hz y voltajes especiales. • Motores 2 velocidades. • Aspiración en el lado opuesto, salida vertical. • Aislamiento con panel sándwich.
