# Casals BT 125 0.09kW 2400 rpm máx., Q máx. 350 m3/h, Ventiladores Inline

- Propiedad del archivo: CONSTRUNARIO
- Formato: FIEBDC-3/2012
- Programa: Construnario Versión 3.51
- Fecha de los precios: 14/07/2015
- Divisa: EUR

**CAS250080103** u Casals BT 125 0.09kW 2400 rpm máx., Q máx. 350 m3/h, Ventiladores Inline.
CARACTERÍSTICAS CONSTRUCTIVAS • Carcasa en chapa galvanizada. • Turbina de chapa galvanizada. • Caja de conexiones exterior. • Motor asíncrono de rotor exterior, que incluye protector térmico y rodamientos a bolas de engrase permanente. Protección IP-44 y aislamiento clase B según DIN 40.050 h1. Voltaje estándar 230V 50Hz. APLICACIONES Diseñados para instalación en conducto, son indicados para: • Renovación de aire en baños y locales pequeños. • Temperatura máxima de trabajo en continuo: 50ºC. • Ventilador no indicado para vehicular gases explosivos.
