# Casals CHELYS 200 0, 09/0, 125kW 2045/2510 rpm máx., Q máx. 830/1040 m3/h, Ventiladores Inline

- Propiedad del archivo: CONSTRUNARIO
- Formato: FIEBDC-3/2012
- Programa: Construnario Versión 3.51
- Fecha de los precios: 14/07/2015
- Divisa: EUR

**CAS507902000** u Casals CHELYS 200 0, 09/0, 125kW 2045/2510 rpm máx., Q máx. 830/1040 m3/h, Ventiladores Inline.
CARACTERÍSTICAS CONSTRUCTIVAS • Ventilador in line de flujo combinado fabricado en plástico. • Carcasa de plástico ABS de alta calidad y duradero (Chelys 100-200) o de polipropileno resistente al fuego (Chelys 250-315). El modelo 125S está provisto de un motor más potente. El modelo 315 se suministra en color gris. • Motor con turbina y caja de bornes fijadas en la carcasa mediante abrazaderas especiales con pestillos, diseñado para poderse desmontar fácilmente sin herramientas. • Motor monofásico, de 2 velocidades, con rodamientos de bolas. Voltajes estándar 230V 50Hz. • La serie CHELYS tiene la particularidad de estar diseñada para permitir el montaje o desmontaje de los ventiladores sin manipular los conductos. APLICACIONES Diseñados para instalación en conducto, son indicados para: • Renovación de aire en baños y locales pequeños. • Temperatura máxima de trabajo en continuo: 50ºC.
