# Casals BOX VMC 200L 0.1kW 2450 rpm máx., Q máx. 750 m3/h, Ahorro energético

- Propiedad del archivo: CONSTRUNARIO
- Formato: FIEBDC-3/2012
- Programa: Construnario Versión 3.51
- Fecha de los precios: 14/07/2015
- Divisa: EUR

**CAS275210143** u Casals BOX VMC 200L 0.1kW 2450 rpm máx., Q máx. 750 m3/h, Ahorro energético.
CARACTERÍSTICAS CONSTRUCTIVAS • Cajas de ventilación cúbica fabricada en chapa de acero galvanizado con paneles tipo sándwich con aislamiento interior acústico ininflamable (M0) de fibra de vidrio de 20mm de espesor. • Bridas de conexión redondas para acople directo a tuberías circulares. • Paneles intercambiables (excepto aspiración). • Motor asíncrono de rotor exterior, que incluye protector térmico y rodamientos a bolas de engrase permanente. Protección IP-44 y aislamiento clase B según DIN 40,050 h1. Voltaje 230V 50Hz. APLICACIONES Diseñados para instalación en conducto, son indicados para renovación de aire en: • Locales comerciales • Oficinas • Hostelería • Vivienda Temperatura máxima de trabajo en continuo: 50ºC.
