# Casals Box Sirius 600 presostato montado 0.13kW 1450 rpm máx., Q máx. 700 m3/h, Ahorro energético

- Propiedad del archivo: CONSTRUNARIO
- Formato: FIEBDC-3/2012
- Programa: Construnario Versión 3.51
- Fecha de los precios: 14/07/2015
- Divisa: EUR

**CASFX10025903** u Casals Box Sirius 600 presostato montado 0.13kW 1450 rpm máx., Q máx. 700 m3/h, Ahorro energético.
BOX SIRIUS • Cajón en chapa de acero galvanizado. • Moto-ventilador de simple oído centrífugo a acción. Accionamiento directo. • Motor de 4 polos, monofásico 230v 50Hz. Aplicación: • Cajón de VMC 400ºC 1/2h ideal para viviendas colectivas y locales pequeños del sector terciario. • Bajo nivel sonoro.
