# Casals Box Antares 2200 IN LINE presostato montado 0.40kW 900 rpm máx., Q máx. 2300 m3/h, Ahorro energético

- Propiedad del archivo: CONSTRUNARIO
- Formato: FIEBDC-3/2012
- Programa: Construnario Versión 3.51
- Fecha de los precios: 14/07/2015
- Divisa: EUR

**CASFX10005880** u Casals Box Antares 2200 IN LINE presostato montado 0.40kW 900 rpm máx., Q máx. 2300 m3/h, Ahorro energético.
BOX ANTARES • Cajón de VMC 400ºC 1/2h de accionamiento directo. Sistema de desmontaje rápido. • Cajón en chapa de acero galvanizado. • 2 conexiones de aspiración y 1 de extracción. • Moto-ventilador centrífugo a acción de doble oído. Motor de 4 polos monofásico 230V 50Hz. Aplicación: • Para viviendas colectivas y locales terciarios con caudales inferiores a 200m3/h. • Funcionamiento en interior y exterior (con sombrero de tejado para exterior).
