# Casals Box Vega BP 3400 0.55kW 1450 rpm máx., Q máx. 3400 m3/h, Ahorro energético

- Propiedad del archivo: CONSTRUNARIO
- Formato: FIEBDC-3/2012
- Programa: Construnario Versión 3.51
- Fecha de los precios: 14/07/2015
- Divisa: EUR

**CASFX10046390** u Casals Box Vega BP 3400 0.55kW 1450 rpm máx., Q máx. 3400 m3/h, Ahorro energético.
BOX VEGA BP • Cajón de VMC 400ºC 1/2h. Sistema de desmontaje rápido. • Cajón de chapa de acero galvanizado. • Descarga vertical con doble aspiración e impulsión unidireccional. La versión in line es de descarga horizontal y de simple aspiración e impulsión. • Moto-ventilador centrífugo de doble oído, turbina a acción sobre silent blocks, montada sobre guías inclinadas. Motor de patas, de 1 velocidad, 4 polos, trifásico 230/400V 50H, IP 55, clase F. • Transmisión por polea-correa, polea motriz regulable en paro. Aplicación: • Para viviendas colectivas o locales pequeños del sector terciario con caudales inferiores a 200m3/h. • Funcionamiento en interior y exterior.
