# CASALS HBF 63 T4 3kW 1420 rpm máx., Q máx. 23430 m3/h, Ventiladores para evacuación de humos, inmersos en zona de riesgo

- Propiedad del archivo: CONSTRUNARIO
- Formato: FIEBDC-3/2012
- Programa: Construnario Versión 3.51
- Fecha de los precios: 22/01/2014
- Divisa: EUR

**CAS260670296** u CASALS HBF 63 T4 3kW 1420 rpm máx., Q máx. 23430 m3/h, Ventiladores para evacuación de humos, inmersos en zona de riesgo.
CARACTERÍSTICAS CONSTRUCTIVAS • Ventilador helicoidal de marco redondo reforzado con nervio intermedio. • Montaje modular del conjunto motor hélice. • Hélice en fundición de aluminio. Protegidos contra la corrosión mediante recubrimiento en polvo de resina epoxy. • Motor asíncrono normalizado de jaula de ardilla con protección IP-55 y aislamiento clase H homologado para 400ºC/2h. Voltajes estándar 230/400V 50Hz para motores trifásicos hasta 4kW y 400/690V 50Hz para potencias superiores. APLICACIONES Diseñados para montaje en pared o en conducto, son indicados para: • Extracción de humo en caso de incendio estando el motor dentro de la zona de riesgo. • Temperatura máxima de trabajo en continuo: 60ºC. BAJO DEMANDA • Hélice impelente (sentido de aire hélice-motor), hélice reversible 100%. (añadir 5% en PVP). • Motor 300ºC/2h. • Motores ATEX (HBFX), añadir 10% en PVP.
