# CASALS BOX HBF 90 T4/T8 5, 5/1, 1kW 1450/730 rpm máx., Q máx. 49370/24685 m3/h, Ventiladores para evacuación de humos, inmersos en zona de riesgo

- Propiedad del archivo: CONSTRUNARIO
- Formato: FIEBDC-3/2012
- Programa: Construnario Versión 3.51
- Fecha de los precios: 23/01/2014
- Divisa: EUR

**CAS2609202862V** u CASALS BOX HBF 90 T4/T8 5, 5/1, 1kW 1450/730 rpm máx., Q máx. 49370/24685 m3/h, Ventiladores para evacuación de humos, inmersos en zona de riesgo.
CARACTERÍSTICAS CONSTRUCTIVAS • BOX: Caja construida en chapa de acero galvanizado con aislamiento térmico. Aislada acústicamente con paneles forrados de Flexiroll Pol Na 30 gris antracita de resistencia al fuego M1. Paneles laterales desmontables para facilitar el acceso al motor y el mantenimiento. • Ventilador interior: HBF, ventilador helicoidal de marco redondo reforzado con nervio intermedio. Montaje modular del conjunto motor hélice. Hélice en fundición de aluminio. Protegidos contra la corrosión mediante recubrimiento en polvo de resina epoxy. • Motor asíncrono normalizado de jaula de ardilla con protección IP-55 y aislamiento clase H homologado para 400ºC/2h. Voltajes estándar 230/400V 50Hz para motores trifásicos hasta 4kW y 400/690V 50Hz para potencias superiores. APLICACIONES Diseñados para montaje en pared o en conducto, son indicados para: • Extracción de humo en caso de incendio estando el motor dentro de la zona de riesgo. • La construcción en caja facilita muchísimo su instalación en conductos que habitualmente son rectangulares. • Temperatura máxima de trabajo en continuo: 60ºC. BAJO DEMANDA • Hélice reversible 100%. Añadir 5% en PVP. • Motor 300ºC/2h. • Modelos ATEX (BOX HBFX) añadir 10% en PVP.
