# CASALS HMF 56 T4/T8 1, 5/0, 25kW 1430/715 rpm máx., Q máx. 15600/7800 m3/h, Ventiladores para evacuación de humos, inmersos en zona de riesgo

- Propiedad del archivo: CONSTRUNARIO
- Formato: FIEBDC-3/2012
- Programa: Construnario Versión 3.51
- Fecha de los precios: 23/01/2014
- Divisa: EUR

**CAS2615902862V** u CASALS HMF 56 T4/T8 1, 5/0, 25kW 1430/715 rpm máx., Q máx. 15600/7800 m3/h, Ventiladores para evacuación de humos, inmersos en zona de riesgo.
CARACTERÍSTICAS CONSTRUCTIVAS • Ventilador tubular de estructura reforzada. • Montaje modular del conjunto motor hélice. Hélice en fundición de aluminio. Protegidos contra la corrosión mediante recubrimiento en polvo de resina epoxy. • Trampilla de acceso al motor para facilitar las conexiones. • Motor asíncrono normalizado de jaula de ardilla con protección IP-55 y aislamiento clase H homologado para 400ºC/2h. Voltajes estándar 230/400V 50Hz para motores trifásicos hasta 4kW y 400/690V 50Hz para potencias superiores. APLICACIONES Diseñados para instalación en conducto, son indicados para: • Extracción de humo en caso de incendio estando el motor dentro de la zona de riesgo. • Temperatura máxima de trabajo en continuo: 60ºC. BAJO DEMANDA • Hélice impelente (sentido de aire hélice-motor), hélice reversible 100% (añadir 5% en PVP). • Motor 300ºC/2h. • Modelos ATEX (HMFX). Añadir 10% en PVP.
