# CASALS JF 400 T2/T4 UN 1, 1/0, 18kW 2855/1454 rpm máx., Q máx. 7060/3530 m3/h, Ventiladores para evacuación de humos, inmersos en zona de riesgo

- Propiedad del archivo: CONSTRUNARIO
- Formato: FIEBDC-3/2012
- Programa: Construnario Versión 3.51
- Fecha de los precios: 23/01/2014
- Divisa: EUR

**CAS274400286** u CASALS JF 400 T2/T4 UN 1, 1/0, 18kW 2855/1454 rpm máx., Q máx. 7060/3530 m3/h, Ventiladores para evacuación de humos, inmersos en zona de riesgo.
CARACTERÍSTICAS CONSTRUCTIVAS Los JF se componen de un ventilador helicoidal y dos silenciadores. VENTILADOR: • Ventilador helicoidal con revestimiento de acero galvanizado. La caja de conexiones es accesible lateralmente mediante una puerta extraíble. • Motor asíncrono normalizado de jaula de ardilla con protección IP-55 y aislamiento clase H, homologado para 400ºC/2h. Voltajes estándar 230/400V 50Hz para motores de una velocidad y 400V 50Hz para motores de 2 velocidades. SILENCIADORES: • Revestimiento de acero galvanizado. Tubo interior de chapa de acero galvanizado perforado. • Tienen en su interior lana mineral con altas propiedades de absorción acústica que previene la propagación de la mayor parte del ruido del ventilador. • JF UN (unidireccionales): equipados con rejilla de protección en la boca de aspiración y un deflector en la de salida. • JF RE (reversibles): equipados con rejillas a cada lado. APLICACIONES • Concebidos para aparcamientos de coches y espacios amplios donde se requiera eliminar de forma efectiva aire contaminado o humo de un fuego fortuito. • Su diseño optimizado reduce la altura necesaria para su instalación y asegura un funcionamiento silencioso. • Temperatura máxima de trabajo en continuo: 60ºC.
