# CASALS BOX RLF 630 T4 5, 5kW 1450 rpm máx., Q máx. 12700 m3/h, Ventiladores para evacuación de humos, inmersos en zona de riesgo

- Propiedad del archivo: CONSTRUNARIO
- Formato: FIEBDC-3/2012
- Programa: Construnario Versión 3.51
- Fecha de los precios: 10/03/2014
- Divisa: EUR

**CAS241670186** u CASALS BOX RLF 630 T4 5, 5kW 1450 rpm máx., Q máx. 12700 m3/h, Ventiladores para evacuación de humos, inmersos en zona de riesgo.
CARACTERÍSTICAS CONSTRUCTIVAS • Caja construida en chapa de acero galvanizado. • Ventilador centrífugo con rodete de álabes hacia atrás. Motor acoplado directamente al rodete. • Motor asíncrono normalizado de jaula de ardilla con protección IP-55 y aislamiento clase H, tipo F400 2h. • Voltajes 230/400V 50Hz para motores trifásicos hasta 3kW y 400/690V 50Hz para potencias superiores. • Paneles intercambiables. APLICACIONES Diseñados para instalación en conducto, son indicados para: • Renovación de aire en todo tipo de edificios e industrias. • Temperatura máxima de trabajo en continuo: 60ºC. BAJO DEMANDA • Voltajes especiales. • Panel sándwich. • Versión ATEX II 3G (BOX RLFX): añadir 18% al PVP.
