# CASALS BVFC 9/9 T4/T8 0, 75/0, 12kW 1200/600 rpm máx., Q máx. 3480/1740 m3/h, Ventiladores para evacuación de humos, exteriores a zona de riesgo

- Propiedad del archivo: CONSTRUNARIO
- Formato: FIEBDC-3/2012
- Programa: Construnario Versión 3.51
- Fecha de los precios: 10/03/2014
- Divisa: EUR

**CAS2421801922V** u CASALS BVFC 9/9 T4/T8 0, 75/0, 12kW 1200/600 rpm máx., Q máx. 3480/1740 m3/h, Ventiladores para evacuación de humos, exteriores a zona de riesgo.
CARACTERÍSTICAS CONSTRUCTIVAS • Ventilador montado en caja compacta de reunión de chapa galvanizada con motor y conjunto de transmisión fuera del flujo del aire. • Turbina multipala de doble aspiración. • Rodamientos de la transmisión especiales para alta temperatura. • Motor asíncrono normalizado de jaula de ardilla con protección IP-55 y aislamiento clase F. Voltajes estándar 230/400V 50Hz para motores trifásicos hasta 4kW y 400/690V 50Hz para potencias superiores. APLICACIONES Diseñados para la instalación en conducto, en interior o intemperie, son indicados para: • Extracción de humo en caso de incendio estando el motor fuera de la zona de riesgo. • Campanas de cocina industriales y profesionales. • Temperatura máxima de trabajo en continuo: aire transportado: 100ºC; ambiente: 60ºC. BAJO DEMANDA • Ventiladores para trabajar a 60Hz, voltajes especiales. • Impulsión vertical, con incremento del 10% sobre el PVP. • Variación de la relación de transmisión.
