# Reactancia para lámpara vapor de mercurio doble nivel potencia VMI 40/23-2P-RME-A 400W 230V 50Hz

- Propiedad del archivo: CONSTRUNARIO
- Formato: FIEBDC-3/2012
- Programa: Construnario Versión 1.9
- Fecha de los precios: 28/04/2014
- Divisa: EUR

**5114530-ELT** u Reactancia para lámpara vapor de mercurio doble nivel potencia VMI 40/23-2P-RME-A 400W 230V 50Hz
Equipo de doble nivel de potencia formado por reactancias para lámparas de vapor de mercurio, interior bajo factor, con línea de mando y relé de conmutación VMI 40/23-2P-RME-A 400W 230V 50Hz Formato compacto enchufable sin cables intermedios. Para incorporar a luminarias. Uso interior. Relé normalmente abierto (plena potencia con tensión en el mando). Se pueden fabricar para tensiones de 220 ó 240V y frecuencias de 50 ó 60Hz. Conforme Œ Certificadas.
