# CASALS LARUS 100 0, 014kW 2300 rpm máx., Q máx. 100 m3/h, Gama doméstica

- Propiedad del archivo: CONSTRUNARIO
- Formato: FIEBDC-3/2012
- Programa: Construnario Versión 3.51
- Fecha de los precios: 10/03/2014
- Divisa: EUR

**CAS507501000** u CASALS LARUS 100 0, 014kW 2300 rpm máx., Q máx. 100 m3/h, Gama doméstica
CARACTERÍSTICAS CONSTRUCTIVAS • Carcasa y turbina de plástico ABS de alta calidad y duradero, resistente a los rayos UV. • Equipado con compuerta antirretorno para evitar flujos de aire no deseados. • Panel frontal ultradelgado (8mm). • Protección IP 34. APLICACIONES • Para extracción continua o periódica en baños, duchas,cocinas y otros espacios públicos. • Para ser instalado en conducto. • Para distancias cortas y baja resistencia ofrece un caudal de bajo a medio. • Compatible con conductos de 100, 125 y 150mm.
