# CASALS LIBELLUM 100 0, 014kW 2300 rpm máx., Q máx. 95 m3/h, Gama doméstica

- Propiedad del archivo: CONSTRUNARIO
- Formato: FIEBDC-3/2012
- Programa: Construnario Versión 3.51
- Fecha de los precios: 10/03/2014
- Divisa: EUR

**CAS508001000** u CASALS LIBELLUM 100 0, 014kW 2300 rpm máx., Q máx. 95 m3/h, Gama doméstica
CARACTERÍSTICAS CONSTRUCTIVAS • Extractor doméstico diseñado para montarse en ventanas y techos. • Elevado caudal (95m3/h) y bajo nivel sonoro 33dB(A). • Ventilador económico diseñado para conectarse a corriente alterna 220V, 50 Hz. • Carcasa de plástico ABS.
