# CASALS CHRYSAM REV 230 0, 025kW 1400 rpm máx., Q máx. 460 m3/h, Gama doméstica

- Propiedad del archivo: CONSTRUNARIO
- Formato: FIEBDC-3/2012
- Programa: Construnario Versión 3.51
- Fecha de los precios: 10/03/2014
- Divisa: EUR

**CAS508202300** u CASALS CHRYSAM REV 230 0, 025kW 1400 rpm máx., Q máx. 460 m3/h, Gama doméstica
CARACTERÍSTICAS CONSTRUCTIVAS • Carcasa y turbina hechas de plástico ABS de alta calidad y duradero, resistente a los rayos UV. • Turbina diseñada para hacer el ventilador más eficiente y un servicio de larga duración. • Ventilador y motor diseñados especialmente para funcionar de forma silenciosa. • Equipado con persianas automáticas que previenen la entrada de flujos de aire no deseados. • Equipado con motor reversible para combinar la extracción y la aportación de aire. • Protección IP 24. APLICACIONES • Para extracción continua o periódica en baños, duchas, cocinas y otros espacios públicos. • Para ser instalado en ventanas.
