# CASALS CYCNUS 100 0, 014kW 2300 rpm máx., Q máx. 100 m3/h, Gama doméstica

- Propiedad del archivo: CONSTRUNARIO
- Formato: FIEBDC-3/2012
- Programa: Construnario Versión 3.51
- Fecha de los precios: 10/03/2014
- Divisa: EUR

**CAS508101000** u CASALS CYCNUS 100 0, 014kW 2300 rpm máx., Q máx. 100 m3/h, Gama doméstica
CARACTERÍSTICAS CONSTRUCTIVAS • Extractor helicoidal con paneles frontales adicionales fabricados en aluminio pulido. • Diseñado con estética moderna para satisfacer las demandas más exigentes. • Puede montarse fácilmente en ventanas o techos. • No requiere cajas de montaje ni nichos especiales. • Se puede conectar a la alimentación mediante enchufe, cable o conmutador. • Turbina silenciosa de 7 palas. APLICACIONES • Para cocinas modernas, baños o aseos. • Apropiado para trabajar en ambientes con una temperatura entre 4ºC y 40ºC.
