# CASALS HJEPA 20 M4 0, 03kW 1300 rpm máx., Q máx. 500 m3/h, Ventiladores helicoidales

- Propiedad del archivo: CONSTRUNARIO
- Formato: FIEBDC-3/2012
- Programa: Construnario Versión 3.51
- Fecha de los precios: 29/01/2014
- Divisa: EUR

**CAS265200103** u CASALS HJEPA 20 M4 0, 03kW 1300 rpm máx., Q máx. 500 m3/h, Ventiladores helicoidales.
CARACTERÍSTICAS CONSTRUCTIVAS • Marco soporte en polipropileno reforzado con fibra de vidrio de alta resistencia y gran durabilidad contra la corrosión. • Hélice en chapa de aluminio. • Rejilla soporte motor y de protección contra contactos según norma UNE-EN 294. • Motores asíncronos de espira de sombra con homologación de Compatibilidad Electromagnética (CEM), según normas EN 55014, EN 61000-3-2 (95) y EN 61000-3-3 (95), aislamiento clase F y grado de protección IP-42 según DIN40050. APLICACIONES Diseñados para montaje en pared, son indicados para: •Renovación de aire en todo tipo de locales. •Temperatura máxima de trabajo en continuo: 50ºC.
