# CASALS HJRE 50 M4 0.37kW 1360 rpm máx., Q máx. 7150 m3/h, Ventiladores helicoidales

- Propiedad del archivo: CONSTRUNARIO
- Formato: FIEBDC-3/2012
- Programa: Construnario Versión 3.51
- Fecha de los precios: 23/01/2014
- Divisa: EUR

**CAS265500103** u CASALS HJRE 50 M4 0.37kW 1360 rpm máx., Q máx. 7150 m3/h, Ventiladores helicoidales.
CARACTERÍSTICAS CONSTRUCTIVAS • Marco soporte y hélice en chapa protegido contra la corrosión mediante recubrimiento en polvo de resina epoxy. • Rejilla soporte motor y de protección contra contactos según norma UNE-EN 20-359-74. • En cumplimiento con la directiva ROHS 2002/95/EC (Restricción de sustancias peligrosas en equipos electrónicos). • Motor de rotor exterior, con protección IP-44. Voltajes estándar 230V 50Hz para motores monofásicos, 230/400V 50Hz para motores trifásicos. APLICACIONES Diseñados para montaje en pared, son indicados para: • Renovación de aire en todo tipo de edificios e industrias. • Temperatura máxima de trabajo en continuo: monofásicos 50ºC, trifásicos 55ºC.
