# CASALS HJB 120 T4 1, 1kW 450 rpm máx., Q máx. 45000 m3/h, Ventiladores helicoidales

- Propiedad del archivo: CONSTRUNARIO
- Formato: FIEBDC-3/2012
- Programa: Construnario Versión 3.51
- Fecha de los precios: 10/03/2014
- Divisa: EUR

**CAS266810162** u CASALS HJB 120 T4 1, 1kW 450 rpm máx., Q máx. 45000 m3/h, Ventiladores helicoidales.
CARACTERÍSTICAS CONSTRUCTIVAS • Carcasa construida en chapa de acero galvanizado. • Equipados con persiana sobre presión. • Hélice fabricada en aluminio. • Rejilla de protección en el lado de la transmisión. • Motor asíncrono normalizado de jaula de ardilla con protección IP-55 y aislamiento clase F. Voltaje estándar 230/400V 50Hz. APLICACIONES Diseñados para montaje en pared, son indicados para: • Renovación de aire en todo tipo de edificios e industrias. • Granjas e invernaderos. • Temperatura máxima de trabajo en continuo: 50ºC.
