# CASALS HH 45 T4 0, 37kW 1400 rpm máx., Q máx. 7280 m3/h, Ventiladores helicoidales tubulares

- Propiedad del archivo: CONSTRUNARIO
- Formato: FIEBDC-3/2012
- Programa: Construnario Versión 3.51
- Fecha de los precios: 10/03/2014
- Divisa: EUR

**CAS264340120** u CASALS HH 45 T4 0, 37kW 1400 rpm máx., Q máx. 7280 m3/h, Ventiladores helicoidales tubulares.
CARACTERÍSTICAS CONSTRUCTIVAS • Conjunto de rodamientos de la transmisión y poleas protegidos en alojamiento estanco construido en chapa de acero o fundición de aluminio. Rodamientos a bolas con engrase permanente. • Hélice en fundición de aluminio de ángulo variable en origen. • Protegidos contra la corrosión mediante recubrimiento en polvo de resina epoxy. • Motor asíncrono normalizado de jaula de ardilla con protección IP-55 y aislamiento clase F. Voltajes estándar 230V 50Hz para motores monofásicos, 230/400V 50Hz para motores trifásicos hasta 4kW y 400/690V 50Hz para potencias superiores. • Trampilla de inspección de acceso a hélice y rodamientos de la transmisión situada en la parte inferior del envolvente. APLICACIONES Diseñados para instalación en conducto, son indicados para: • Renovación de aire en todo tipo de edificios e industrias. • Extracción aire caliente hasta 110ºC. • Temperatura máxima de trabajo en continuo: aire transportado: 110ºC; ambiente: 60ºC. BAJO DEMANDA • Hélice impelente (sentido de aire hélice-motor), hélice reversible 100%. Añadir 5% en PVP. • Hélice en poliamida. • Ventiladores para trabajar a 60Hz y voltajes especiales. 60Hz 260/400V-440/790V: añadir 10% (sólo modelos trifásicos) en PVP. • Motor 2 velocidades. • Envolvente en chapa galvanizada en caliente o acero inoxidable.
