# CASALS BD 7/7 M6 0, 08kW 3V 790/736/681 rpm máx., Q máx. 1450 m3/h, Ventiladores centrífugos de baja presión

- Propiedad del archivo: CONSTRUNARIO
- Formato: FIEBDC-3/2012
- Programa: Construnario Versión 3.51
- Fecha de los precios: 27/01/2014
- Divisa: EUR

**CAS251160168** u CASALS BD 7/7 M6 0, 08kW 3V 790/736/681 rpm máx., Q máx. 1450 m3/h, Ventiladores centrífugos de baja presión.
CARACTERÍSTICAS CONSTRUCTIVAS • Envolvente en chapa galvanizada. • Turbina multipala de álabes curvados hacia delante de doble oído en poliamida reforzada con fibra de vidrio. • El ventilador se suministra con los pies soporte incluidos en el precio. • Sistema exclusivo Casals de fijación del motor al ventilador y a la turbina mediante brazos flectores que unidos a silent blocks evitan cualquier tipo de vibración. Brazos en cumplimiento con la directiva ROHS 2002/95/EC (Restricción de sustancias peligrosas en equipos eléctricos y electrónicos). • Motores cerrados de diseño exclusivo Casals: carcasa de aluminio extruido, conjunto de conexiones protegido dentro de la caja de bornes, integrada en el motor, con grado de protección IP-65. Motor con protección IP-55 y aislamiento clase F. Voltajes estándar 230V 50Hz. • Protector térmico incorporado en el devanado. APLICACIONES Diseñados para ser integrados en equipos: • Cajas de ventilación y unidades de tratamiento de aire. • Aerotermos centrífugos. • Campanas de cocina industriales y profesionales. • Temperatura máxima de trabajo en continuo: 50ºC. BAJO DEMANDA • Ventiladores para trabajar a 60Hz. • Posibilidad de montaje del ventilador en diferentes posiciones.
