# CASALS BDE 9/9 M4 0, 37kW 950 rpm máx., Q máx. 3450 m3/h, Ventiladores centrífugos de baja presión

- Propiedad del archivo: CONSTRUNARIO
- Formato: FIEBDC-3/2012
- Programa: Construnario Versión 3.51
- Fecha de los precios: 27/01/2014
- Divisa: EUR

**CAS508300902** u CASALS BDE 9/9 M4 0, 37kW 950 rpm máx., Q máx. 3450 m3/h, Ventiladores centrífugos de baja presión.
CARACTERÍSTICAS CONSTRUCTIVAS • Totalmente construidos en chapa galvanizada. • Turbina multipala de álabes curvados hacia delante de doble oído. • El ventilador se suministra con los pies soporte incluidos en el precio. • El motor de rotor externo y la turbina montados como un conjunto único y soportados mediante brazos de sujeción. • Motores de rotor exterior con protección IP-44 y aislamiento clase F según DIN 40.050 h1, protección mediante termocontacto, rodamientos a bolas de engrase permanente y regulables 100% por tensión. Voltajes estándar 230V 50Hz para los monofásicos y 230/400V 50Hz para los trifásicos. APLICACIONES Diseñados para ser integrados en equipos: • Cajas de ventilación y unidades de tratamiento de aire. • Aerotermos centrífugos. • Campanas de cocina industriales y profesionales. • Temperatura máxima de trabajo en continuo: 50ºC.
