# CASALS BVCR 22/22 7, 5kW 700 rpm máx., Q máx. 15000/35400 m3/h, Ventiladores centrífugos de baja presión

- Propiedad del archivo: CONSTRUNARIO
- Formato: FIEBDC-3/2012
- Programa: Construnario Versión 3.51
- Fecha de los precios: 10/03/2014
- Divisa: EUR

**CAS252650190** u CASALS BVCR 22/22 7, 5kW 700 rpm máx., Q máx. 15000/35400 m3/h, Ventiladores centrífugos de baja presión.
CARACTERÍSTICAS CONSTRUCTIVAS • Envolventes fabricados en chapa galvanizada. • Turbina multipala de álabes curvada hacia delante de doble oído. • El ventilador BV se suministrará con los pies soportes incluidos en el precio excepto en los tamaños 39/39 y 47/47. • Eje transmisión con tratamientos anticorrosión. • El ventilador se suministra a eje libre. • Eje de la transmisión que sobresale por los dos lados para permitir el montaje de poleas y correas •BV/BVC: Turbina de poliamida reforzada con fibra de vidrio para tamaños 7/7, 9/9, 10/10 y 12/12; resto de modelos en chapa galvanizada. Ventilador con rodamientos a bolas de engrase permanente montados en aro de goma para evitar vibraciones •BVC/BVCR: Montaje tipo CUBIC con paneles laterales que refuerzan todo el conjunto del ventilador. •BVCR: Ventilador con estructura reforzada y rodamientos de puente rígido soportados sobre la estructura. APLICACIONES Diseñados para ser integrados en equipos: • Cajas de ventilación y unidades de tratamiento de aire. • Aerotermos centrífugos. • Campanas de cocina industriales y profesionales. • Temperatura máxima de trabajo en continuo: 60ºC. BAJO DEMANDA •Montaje de ventilador completo con motor, poleas y correas.
