# CASALS BSTB 560 11kW 2200 rpm máx., Q máx. 18230 m3/h, Ventiladores centrífugos de baja presión

- Propiedad del archivo: CONSTRUNARIO
- Formato: FIEBDC-3/2012
- Programa: Construnario Versión 3.51
- Fecha de los precios: 10/03/2014
- Divisa: EUR

**CAS300822600** u CASALS BSTB 560 11kW 2200 rpm máx., Q máx. 18230 m3/h, Ventiladores centrífugos de baja presión.
CARACTERÍSTICAS CONSTRUCTIVAS • Ventiladores totalmente fabricados en chapa galvanizada. • Turbina de álabes curvados hacia atrás de simple oído. • Eje de transmisión con tratamiento anticorrosión. APLICACIONES Diseñados para ser integrados en equipos: • Cajas de ventilación y unidades de tratamiento de aire. • Aerotermos centrífugos. • Campanas de cocina industriales y profesionales. • Temperatura máxima de trabajo en continuo: aire transportado: 130ºC; ambiente: 60ºC. BAJO DEMANDA • Salida vertical, bocas circulares, tapa ciega. • Motor y transmisión. • Montaje del ventilador completo con motor, poleas y correas.
